# 9-06 KÖSTER CT 127 1-K-Silan Primer und KÖSTER CT 227 1-K-Silan
Leistungsbeschreibung (GAEB DA XML 3.2, DA81)
Projekt: 9-06 KÖSTER CT 127 1-K-Silan Primer und KÖSTER CT 227 1-K-Si
Währung: EUR
Erstellt mit: B2Bau, B2Bau v7.15 (0924-0407), 30.08.2018

## KÖSTER CT 127 1-K-Silan Primer und KÖSTER Ct 227 1-K-Silan
Bodenbeschichtungen
Bodenversiegelung für leichte bis mittlere Beanspruchungen mit KÖSTER CT 127 1-K-Silan Primer und KÖSTER CT 227 1-K-Silan

Vorbemerkung

Dieses Musterleistungsverzeichnis erhebt keinen Anspruch auf Vollständigkeit. Bei der Kostenkalkulation hat der Verwender des Musterleistungsverzeichnisses objektbezogene Gegebenheiten und ggf. nicht aufgeführte Nebenarbeiten zu berücksichtigen. Haftungsansprüche gegenüber dem Verfasser oder dem Hersteller bestehen nicht und können nicht geltend gemacht werden.

Bezugsquelle und technische Beratung unter:
KÖSTER BAUCHEMIE AG, Dieselstrasse 1-10, 26607 Aurich, Tel.: 04941 / 9709-0, Fax: 04941 / 9709-40, E-Mail: support@koester.eu

Folgende Technische Merkblätter sind zu beachten:

| KÖSTER CT 127 1-K-Silan Primer | Art.-Nr. CT 127 005 |
| --- | --- |
| KÖSTER CT 227 1-K-Silan | Art.-Nr. CT 227 005 / CT 227 015 |
| KÖSTER Estrichklammer 6 mm x 70 mm | Art.-Nr. CT 910 100 |
| KÖSTER KB-Pox IN | Art.-Nr. IN 231 006 / IN 231 001 |

## 9-06
Datum: 01.06.2018

### 1 Baustelleneinrichtung

**1.1 Vorhalten der Baustelleneinrichtung**
Einrichten der Baustelle und Vorhalten derselben
Einheit: psch

**1.2 Wasserversorgung**
Die Versorgung mit Wasser muss vor Ort gewährleistet sein.
Einheit: psch

**1.3 Stromversorgung**
Die Versorgung mit Strom muss vor Ort gewährleistet sein.
Einheit: psch

**1.4 weitere Baustelleneinrichtung**
Weitere Baustelleneinrichtung
Die An- und Abfuhr der Maschinen, Geräte, der benötigten Materialien, das Einrichten und Räumen der Baustelle inkl. Zwischen- und Endreinigung, Entsorgung Schutt und Gebinde sind in das Angebot aufzunehmen.
Einheit: psch

**1.5 Vorbereitung des Untergrundes**
Der zu beschichtende Untergrund ist auf Verschmutzungen, Fehlstellen oder Risse sowie auf Hohlstellen etc. im Untergrund zu prüfen.
Einheit: m²

**1.6 Prüfstellen zur Messung des Untergrundes**
*** Bedarfsposition mit GB
Prüfstellen zur Messung der Druck- und Haftzugfestigkeiten des Untergrundes.
Einheit: Stck

**1.7 Prüfstellen zur Ermittlung des Untergrundes**
*** Bedarfsposition mit GB
Prüfstellen zur Ermittlung des Feuchtigkeitsgehaltes des Untergrundes.
Einheit: Stck

**1.8 Zusatzarbeiten**
Zusatzarbeiten, wie Arbeiten in schwer zugänglichen Bereichen, Einbauten etc. sind vor Beginn der Arbeiten mit dem zuständigen Planer zu besprechen und in das Angebot mit aufzunehmen.
Einheit: psch

### 2 Untergrundvorbereitung

**2.1 Maßnahmen für nicht zu beschichtende Bereiche**
Nicht zu beschichtende Bereiche sind mit geeigneten Maßnahmen vor Verschmutzungen zu schützen.
Einheit: psch

**2.2 Aufweisen des Untegrundes (Restfeuchte maximal 4%-Ohne VAP)**
Erstellung eines trockenen, frei von losen Bestandteilen, sowie öl- und fettfreien Unter- grundes; verschmutzte, flügelgeglättete und nicht tragfähige Untergründe müssen bis auf den beschichtungsfähigen Untergrund mittels Kugelstrahlen vorbereitet werden. Stäube aus der Vorbehandlung sind abzusaugen. Der Untergrund muss nach der Untergrundvorbereitung die geforderten Werte (Haftzugfestigkeit mind. 1,5 N / mm²; Restfeuchte maximal 4%  für das nachfolgende Beschichtungssystem aufweisen.
Einheit: m²

**2.3 Verfüllung die Rissen mit KÖSTER KB-POX IN**
*** Bedarfsposition mit GB
Risse mit Hilfe eines Trennschleifers mind. 3 cm tief und im Rissverlauf im Abstand von 20 cm quer zum Riss einschneiden / aufweiten; anschließend Staub aussaugen und in die Quer-Schnitte KÖSTER Estrichklammern einlegen; abschließendes kraftschlüssiges Verfüllen der Risse mit KÖSTER KB-Pox IN, einem transparenten, niedrigviskosen, 2K-Epoxidharz; (das Einebnen der Rissverläufe erfolgt durch die spätere Kratzspachtelung der Gesamtfläche).

Verbrauch:
KÖSTER KB-Pox IN  ca. 1,0 kg / l Hohlraum
Einheit: m

### 3 Versiegelung

**3.1 Grundierung mit KÖSTER 1-K-Silan Primer**
Das auf + 15 °C temperierte Material wird mittels kurzfloriger Lammfellrolle oder Pinsel auf dem vorbereiteten Untergrund verteilt. Der Auftrag erfolgt einlagig und üblicherweise im Kreuzgang.

Verbrauch:
KÖSTER CT 127 1-K-Silan Primer  ca. 0,4 - 0,5 kg / m²
Einheit: m²

**3.2 Auftrag der KÖSTER 1-K-Silan**
Nach Aushärtung des Primers wird das auf + 15 °C temperierte KÖSTER CT 227 1-K-Silan mit einer kurzflorigen Lammfellrolle aufgetragen. In der Regel reicht ein einmaliger Auftrag im Kreuzgang aus. Im Falle nachfolgender Abstreuungen ist eine Schlußversiegelung mit KÖSTER CT 127 1-K-Silan Primer vorzunehmen

Verbrauch:
KÖSTER CT 227 1-K-Silan  ca. 0,4 – 0,5 kg / m²
Einheit: m²

**3.3 Abstreuung mit KÖSTER Color Chips**
*** Bedarfsposition mit GB
Die eingebaute Silanversiegelung kann im frischen Zustand mit z. B. KÖSTER Color Chips oder anderen geeigneten trockenden Einstreumaterialien abgestreut werden.

Verbrauch:
KÖSTER Color-Chips Mind. 50 g / m² (dekorativ, nicht deckend); mind. 300 g / m² im KÖSTER BTG System (volldeckend)

**3.4 Abstreuung mit KÖSTER 1-K-Silan Primer**
*** Bedarfsposition mit GB
Die aufgebrachte Abstreuung wird nach vollständiger Aushärtung von überschüssigem Material befreit. Anschließend ist eine Deckversiegelung in Abhängigkeit zur Rauigkeit des Untergrundes aufzutragen.

Verbrauch:
KÖSTER CT 127 1K-Silan Primer  ca. 0,1 kg / m² (bei z. B. Chips)
  bis 0,8 kg / m² (bei z. B. Quarzsand)
